# Treppenhausanstrich
Angebotsaufforderung (GAEB 90, DA83)
Währung: EUR

## Treppenhausanstrich
Datum: 04.09.24

### Bereich 01 Treppenhausanstrich

*Hinweis*
A) ALLGEMEINE VORBEMERKUNGEN

=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),

2. die sich anschließenden ""Allgemeine technische
Vorbemerkungen"" (B),

3. die sich anschließenden ""Besondere technische
Vorbemerkungen"" (für dieses Gewerk) (C),

4. die ""Zusätzliche Vertragsbedingungen für die
Ausführung von Bauleistungen Z-VOB/B"",

5. Baustellenordnung der Covivio Immobilien GmbH in der
jeweils gültigen Fassung.

Mit erhalt der Bestellung erklärt der Auftragnehmer,
dass von ihm sämtliche gesetzlichen, behördlichen und
berufsgenossenschaftlichen Auflagen erfüllt werden, die
zur Ausführung der Leistungen erforderlich sind.

Es dürfen nur solche Materialien verwendet werden, über
die der Auftragnehmer das uneingeschränkte
Eigentumsrecht besitzt und die vollkommen frei von
Rechten Dritter sind.

Für die Ausführung der Arbeiten ist Fachpersonal in
ausreichender Zahl einzusetzen.

Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1) Alle Handwerker/Mitarbeiter des Auftragnehmers haben
die Verpflichtung, Kunden insbesondere Mietern höflich
und hilfsbereit zu begegnen. In Gesprächen mit den
Mietern ist das Bemühen von Covivio Immobilien GmbH, um
einen verbesserten Kundendienst herauszustellen.

2) Die Mieter sind rechtzeitig vor Durchführung der
Arbeiten zu verständigen, ggf. durch

Aushang im Treppenhaus oder auch individuelle
Terminvereinbarung mit dem einzelnen Mieter.

3) Möbel und sonstiges Mietereigentum, Bodenflächen und
angrenzende Bauteile etc. im Bereich

der auszuführenden Arbeiten sind durch Folie, evtl.
Schaltafeln oder Ähnliches zu schützen.

A3) PREISE

Soweit und sobald Überschreitungen absehbar sind, ist
hierüber dem zuständigen Bauleiter ein schriftliches
Angebot einzureichen und eine gesonderte Vereinbarung
über die Einkaufsabteilung zu treffen.

In den Einheitspreisen sind sämtliche Kosten, wie
Lohn-, Material- und Nebenkosten enthalten,
insbesondere auch:

1) Koordination / Terminabsprache(n) mit dem(den)
Mieter(n) / Kundenbetreuer(n) / Bauleiter(n)

2) sämtliche Fahrt- und Transportkosten,

3) sämtliche tariflichen Zulagen wie z. B. Schmutz- und
Staubzulagen, Zulagen für ekelerregende

Arbeiten etc.,

4) die Gestellung, Vorhaltung und spurlose Entfernung
aller erforderlichen Gerüste und

Absperrungen (ggf. auch Warnschilder) bis zu einer Höhe
der Arbeitsbühne von 2 m; die

Mitbenutzung der Gerüste ist allen mit
Reparaturarbeiten beschäftigten Firmen kostenlos zu

gestatten,

5) Befestigungsmittel aller Art; Hilfsstoffe wie Nägel,
Bindedraht und Kleinmaterial sowie alle

Baustoffe, die zur kompletten Erstellung der Leistung
erforderlich sind,

6) die Abdeckung von Einrichtungsgegenständen zum
Schutz vor Beschädigung und

Verschmutzung,

7) das, ggf. tägliche, Säubern der Arbeitsstelle,

8) der Ausbau und Abtransport sowie die ordnungsgemäße
Entsorgung, einschließlich

Kippgebühren, sämtlichen Bauschutts und aller alter,
schadhafter Teile. Teile, für die sich der

Auftraggeber eine generelle oder einzelfallbezogene
Prüfung vorbehalten hat, sind bis zu diesem

Zeitpunkt, längstens jedoch für die Dauer von 10
Wochen, vom AN vorzuhalten und dürfen erst

danach entsorgt werden.

9) Alle weiteren Nebenleistungen, die zur Erfüllung der
in den Leistungspositionen beschriebenen

Hauptleistungen, unter Beachtung aller einschlägigen
Vorschriften, erforderlich sind, aber nicht gesondert
aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.

Dabei geben wir innerhalb unseres
Leistungsverzeichnisses dementsprechend
umweltverträgliche Produkte als Standard vor und
verweisen auf die sachgemäße Handhabung und Entsorgung
im Rahmen der von uns beauftragten Arbeiten.

A6) SONSTIGES

Die in diesen Bedingungen festgelegten Pflichten hat
der Auftragnehmer jedem Dritten aufzuerlegen, dessen er
sich zur Erfüllung dieser Pflichten bedient.

Das Leistungsverzeichnis darf weder ganz noch teilweise
in irgendeiner Form Dritten entgeltlich oder
unentgeltlich zugänglich gemacht werden.

*Hinweis*
ALLGEMEINE TECHNI
B) ALLGEMEINE TECHNISCHE VORBEMERKUNGEN

=======================================================
===============

B1) ALLGEMEINES

Für Lieferung und Ausführung gelten neben dem
Leistungsverzeichnis:

1. die neuesten DIN-Vorschriften (ausgenommen DIN 1961)
, VDE- und VDI-Richtlinien,

2. die Vorschriften der zuständigen Behörden z. B.
Bauaufsicht, Gewerbeaufsicht, Brandverhütung,

TÜV, Berufsgenossenschaften und Versorgungsbetriebe,

3. die Bestimmungen der Gerüstbauordnung,

4. die Festlegungen des jeweiligen
Werkstoffherstellers. Die Werkstoffe müssen den

geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder

ungeeignet erscheinender Materialien abzulehnen. Der
Auftraggeber ist in begründeten Fällen berechtigt,
Materialproben zu entnehmen und prüfen zu lassen.

B7 SCHADSTOFFE. INSBESONDERE ASBEST

Bekanntlich wurde bis in die 1990er Jahre hinein Asbest
als bevorzugter Baustoff bei Errichtung von Gebäuden
verwendet. Asbest war nicht nur als Baustoff in Beton
eingebunden. Er fand auch Verwendung

z. B. in speziellen Klebern für Fliesen oder anderen
Bodenbelägen oder in den zu verwendeten Bauteilen
selbst.

Wir gehen davon aus, dass Ihnen als Handwerksfirma zwar
grundsätzlich die abstrakte Gefahr einer
Asbestkontamination bewusst ist, möchten Sie jedoch
nochmals in Bezug auf den Umgang mit Asbest
sensibilisieren.

Bei sämtlichen Arbeiten an Asbestprodukten, wie z. B.
bohren, sägen, schneiden oder herausreißen, können
Asbestfasern freigesetzt werden, die bei ungesichertem
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.
SCHE VORBEMERKUNGEN

*Hinweis*
Zusätzliche Technische Vertragsbedingungen (ZTV)

Dachdecker- u. Klempnerarbeiten

1. Allgemein

1.1

Maßgebend für die Lieferung und Ausführung der
Leistungen sind die ATV in der VOB-Teil C und weitere
DIN-Vorschriften.

Alle Leistungen sind nach dem zum Zeitpunkt der
Ausführung geltenden Normen, Verordnungen, Richtlinien
etc. auszuführen.

Folgende Vorschriften sind besonders zu beachten

DIN 18334 Zimmerer- u. Holzbauarbeiten

DIN 18337 Abdichtung gegen nicht drückendes Wasser

DIN 18338 Dachdeckungs- u. Dachabdichtungsarbeiten

DIN EN 14437 Windsogberechnung
(Sturmverklammerung-Dachsteine))

DIN 18339 Klempnerarbeiten

DIN 4102 Brandverhalten von Baustoffen und Bauteilen

DIN 4108 Wärmeschutz im Hochbau

DIN 4109 Brandschutz im Hochbau

DIN 4117 Abdichtung gegen Bodenfeuchtigkeit

DIN 4122 Abdichtung gegen nicht drückendes
Oberflächenwasser

GEG Gebäude Energie Gesetz

Die Allgemeinen Dachdeckerrichtlinien

Unfallverhütungsvorschriften/ Regeln der BG Bau
(Berufsgenossenschaft der Bauwirtschaft)

BGV BG-Vorschriften

BGR BG-Regeln

BGI BG-Informationen

BGG BG-Grundsätze

BetrSichV Betriebssicherheitsverordnung mit den
dazugehörigen Technischen Regeln "TRBS"

a.a.R.d.T. Die allgemein anerkannten Regeln der Technik

Die Baustellenordnung der Covivio Immobilien GmbH

(siehe unter: www.covivio.de/ Handwerkermarktplatz)

Grundsätzlich sind nur Produkte zu verarbeiten die
entsprechend der europäischen Richtlinien eine
CE-Kennzeichnung unterliegen und besitzen.

Bezüglich der Wärmeleitfähigkeit sind zusätzlich zur
CE-Kenn-zeichnung nur Bauprodukte zugelassen, die zudem
einer Fremdüberwachung einer von Ländern zugelassenen
Stelle unterliegen und entsprechend überwacht sind.

1.2

Das Einrichten der Baustelle, Vorhalten, Unterhalten
und Abräumen der kompletten Baustelleneinrichtung sowie
die evtl. Abstellung von Hilfskräften zur Absteckung
des Gebäudes werden nicht besonders vergütet.

Material und Unterkunftsräume werden bauseits nicht zur
Verfügung gestellt.

1.3

Alle vom Auftragnehmer benutzten Flächen, Wege und
Straßen sind täglich zu säubern und gegen
Beschädigungen zu schützen.

1.4

Strom- und Wasseranschlüsse sind an der Baustelle
vorhanden. Die Verbrauchskosten sind mit der Covivio zu
verrechnen. Die Kosten für Zähleinrichtungen trägt der
AN.

1.5

Be- und Entlüftungen von Kaltdächern müssen
gewährleistet bleiben und bei fugendichten Eindeckungen
oder Abdichtungen sind ausreichende Querschnitte
herzustellen oder auf die Notwendigkeit der bauseitigen
Herstellung vor Baubeginn hinzuweisen.

1.6

Sämtliche anfallende Stemm- und Spitzarbeiten sind,
sofern sie nicht im Leistungsverzeichnis gesondert
aufgeführt sind, in den Einheitspreisen
einzukalkulieren.

1.7

Die Baustelle ist täglich sauber zu halten und
sämtliche Schutt und Materialreste sind ohne besondere
Aufforderung vom AN zu entsorgen. Der Auftraggeber
behält sich vor Bauschuttcontainer aufzustellen und die
hierfür anfallenden Kosten anteilig auf die
ausführenden Firmen umzulegen und von der
Schlussrechnung in Abzug zu bringen.

1.8

Alle Dachdeckungsmaterialien müssen der 1.Wahl bzw. der
besten Güteklasse entsprechen.

Artenschutz an Gebäuden

Vor und während der Durchführung von Gerüst-, Fassaden-
oder Dacharbeiten ist durch den AN zu überprüfen, ob
durch die beabsichtigten und beauftragten Maßnahmen
evtl. gebäudebewohnende Tierarten wie z.B. Mauersegler,
Fledermäuse, Schwalben u.A. gestört oder vertrieben
werden. Die Vorschrift des § 44 Bundesnaturschutzgesetz
ist zu beachten. Bei drohenden Verstößen gegen diese
Vorschrift ist zwingend die weitere Vorgehensweise mit
der Bauleitung des AG bzw. gemeinsam mit dem Amt für
Umwelt und Grün abzustimmen. Soweit die Umsetzung der
Maßnahmen bereits begonnen hat und die drohende
Beeinträchtigung nicht vor Beginn der Maßnahmen
erkennbar war, sind die Arbeiten umgehend bei Erkennen
eines drohenden Verstoßes gegen § 44 BNatSG in dem
entsprechenden Bereich vorübergehend bis zur
abschließenden Klärung der weiteren Vorgehensweise
auszusetzen.
edingungen

*Hinweis*
Bauvorhaben:
Essen, Fürstäbtissinstr. 31-37
Essen, Residenzaue 2-4
Essen, Unterer Schloßhang 1-5

#### Abschnitt 01.01 Abdeck und Malerarbeiten

**01.01.0010 Abdeckarbeiten**
Treppenstufen und Podeste mit Folie
und starkem Abdeckpapier sorgfältig
abdecken, Abdeckung während der
Arbeiten unterhalten und nach
Beedigung wieder entfernen, abtransportieren und
entsorgen
Menge: 419,000 qm

**01.01.0020 Deckenflächen reinigen**
vorhandenen, nicht tragfähigen
Altanstrich mechanisch entfernen, Fläche gründlich
nachwaschenund
anfallende Abfälle abtransportieren und
entsorgen
Menge: 419,000 qm

**01.01.0030 Deckenflächen grundieren**
Deckenflächen zur Verfestigung des Untergrundes mit
einem lösemittelfreien
Tiefengrund, auf die Saugfähigkeit des
Untergrundes eingestellt, grundieren.
Menge: 419,000 qm

**01.01.0040 Risse**
vorhandene Risse V-förmig weiten, Rissflanken
grundieren, von der tiefsten
Stelle her mit Rissstopspachtel auffüllen,
Gewebestreifen einlegen, nachspachteln
und nach Trocknung ausschleifen.
Menge: 270,000 m

**01.01.0050 Putzschäden**
*** Bedarfsposition mit GB
kleinere Putzschäden bis zu einer
Einzelgröße von 0,04m² aufstemmen, reinigen,
fachgerecht wieder aufputzen
und vorhandene Struktur angleichen.
Strukturunterschiede zum vorhandenen
Putz können sichtbar bleiben.
Menge: 1,000 St

**01.01.0060 Wasserschaden entfernen**
Wasserschaden, Wasserränder und
Ausblühungen entfernen und mit einem
Sperrlack gegen erneutes
Durchschlagen isolieren.
Menge: 139,000 qm

**01.01.0070 Deckenflächen spachteln**
Untergrund für den weiteren Aufbau
spachteln bis zu einem Flächenanteil
von max. 30% der Fläche.
Menge: 419,000 qm

**01.01.0080 Deckenflächen vorstreichen**
Deckenflächen einmal mit
Dispersionsfarbe, matt, scheuerbeständig nach DIN 53
778, Nassabriebklasse 1
nach DIN EN 13300, lösemittel- und
weichmacherfrei, diffusionsoffen, ca. 10% verdünnt
vorstreichen, Farbstufe weiß
Menge: 419,000 qm

**01.01.0090 Deckenflächen Schlussbeschichtung**
auftragen einer Schlussbeschichtung mit
Dispersionsfarbe, matt, scheuerbeständig nach DIN 53
778, Nassabriebklasse 1 nach DIN EN 13300,
lösemittel- und
weichmacherfrei, diffusionsoffen, Farbstufe weiß
Menge: 419,000 qm

**01.01.0100 Treppenwangen reinigen und vorstreichen**
reinigen, anschleifen, vorstreichen und
scharfkantig angrenzend an den unteren
Abschluss der Tritt- und Setzstufen
endbeschichten.
Menge: 154,000 m

**01.01.0110 Wandflächen vorstreichen**
Wandflächen mit vorhandenem
Buntsteinputz mit einem pigmentierten, verfestigenden
und haftvermittelnden
Haftgrund vorstreichen.
Menge: 1460,000 qm

**01.01.0120 Wandflächen spachteln und schleifen**
in bis zu 2 Arbeitsgängen mit
Dispersionsspachtelmasse
vollflächig, bis zur Glätte spachteln und
nach
Trocknung schleifen im Untergrund
vorhandene
Unebenheiten wie Putzbäuche oder
Wellen können mit
dieser Position nicht ausgeglichen werden
Menge: 1460,000 qm

**01.01.0130 Wandflächen grundieren**
zur Verfestigung des Untergrundes mit
einem lösemittelfreien Tiefengrund, auf
Saugfähigkeit des Untergrundes
eingestellt, grundieren.
Menge: 3503,000 qm

**01.01.0140 Lackband anlegen**
Anlegen eines Lackbandes/Scheuerkante
oberhalb der Sockel und Fußleisten in
ca. 2cm Breite, Farbton optisch
angepasst an Boden- und Wandbelag
Menge: 432,000 m

**01.01.0150 Acrylfugen anlegen**
Anlegen von überstreichbaren
Acrylfugen an den
erforderlichen Bauteilanschlüssen
Menge: 1173,000 m

**01.01.0160 Faschenband anlegen**
Anlegen eines ca. 2cm breiten
Faschenbandes als oberer Abschluss der
Wandflächen und im Übergangsbereich
Wand/Decke im Deckenfarbton.
Menge: 432,000 m

**01.01.0170 Wandflächen Beflockung aufbringen**
Beflockung nach ausgesuchtem Muster
aufbringen, Systemaufbau wie folgt:
1: pigmentierte Einbettmasse
gleichmäßig und satt
auftragen
2: Flocken in die nasse Einbettmasse bis
zur
vollständigen
Sättigung einbringen
3: nach Durchtrocknung überschüssiges
Material
mechanisch entfernen und eine
transparente, scheuerbeständige Schlussbeschichtung
auftragen
Menge: 1460,000 qm

**01.01.0180 Treppengeländer lackieren**
reinigen, anschleifen, vorstreichen und
lackieren
Menge: 118,000 m

**01.01.0190 WE Türen lackieren**
WE Türen einseitig von außen
Holzwerk der Türen, bestehend aus
Türblatt mit 3 Glaselementen und 3
Querholmen incl. Zargen anschleifen, vorlackieren,
kleinere Beschädigungen
mit Lackspachtelmasse ausspachteln, beischleifen und
einmal lackieren.
Menge: 36,000 St

**01.01.0200 Kellertüren lackieren**
Holzwerk der Türen und Zargen
anschleifen, vorlackieren, kleinere
Beschädigungen mit Lackspachtelmasse
ausspachteln, beischleifen und einmal
lackieren.
Menge: 18,000 St

**01.01.0210 Speicher / Kellerflächen streichen**
Decken- und Wandflächen in
Kellerräumen, Waschküchen und
Trockenböden einmal mit
Waschbeständiger Dispersionsfarbe
deckend streichen. Nassabriebbeständigkeitsklasse 3
Malerweiss LF oder gleichwertig Farbton: weiss
IMM1.05.080.
Menge: 2042,000 qm

**01.01.0220 Wandflächen mit Rotband verputzen**
Menge: 1460,000 qm

**01.01.0230 Kellerboden reinigen und streichen**
Kellerboden reinigen und mit
Methacrylsiegel streichen.
Menge: 935,000 qm

**01.01.0240 Stromkästen lackieren**
Stromkästen anschleifen und lackieren
Menge: 27,000 St

**01.01.0250 Handlauf lackieren**
Handlauf reinigen, anschleifen und im
Farbton nach Wahl lackieren.
Menge: 50,000 lfdm

**01.01.0260 Holz-Treppenstufen lackieren**
Menge: 634,000 St

**01.01.0270 Raufasertapete entfernen**
Decken- oder Wandflächen restlos von
Raufasertapeten befreien, die mit einer
Farbe der
Nassabriebbeständigkeitsklasse 1 bzw. 2
gestrichen wurden. Der anfallende Abfall
ist zu entsorgen.
Menge: 43,000 qm

**01.01.0280 Holz-Böden lackieren**
Holz-Böden in Wohnungen, Treppenhäusern etc. wie folgt
behandeln:
Den vorhandenen Altanstrich auf Haft- und Tragfähigkeit
überprüfen. Ein nicht
haft- und tragfähiger Altanstrich ist
vollständig, wenn erforderlich auch
ganzflächig, nach Art des Bieters zu
entfernen. Flächen sind zu reinigen, anzulaugen und
aufzurauhen. Vorhandene Übergänge zur
Altbeschichtung sind beizuschleifen und beizuspachteln.
Freigelegte Flächen sind zu grundieren. Fugen, Löcher
und Risse sind mit Holzspachteln auszuspachteln.
Lackierarbeiten wie folgt: Grundbeschichtung mit
2K-Epoxi- Haftgrund 855 oder gleichwertig Zwischen- und
Schlussbeschichtung mit 2K-PUR-Acryl 574 oder
gleichwertig einschl. aller Nebenarbeiten Farbton: nach
Angabe der Bauleitung Sämtliche Arbeiten wie das
Entfernen von Altanstrich, das Schleifen und Spachteln
von Holzflächen und notwendige zusätzliche Grundier-,
Zwischen- und Schlussanstriche sind in den
Einheitspreis einzukalkulieren.
Menge: 206,000 qm

**01.01.0290 Holz-Fußleisten u. Viertelstäbe lackieren**
Fußleisten und, falls vorhanden, Viertelstäbe
lackieren. Die Viertelstäbe sind dabei farbig von den
Fußleisten abzusetzen. Den vorhandenen Altanstrich auf
Haft- und Tragfähigkeit überprüfen. Ein nicht haft- und
tragfähiger Altanstrich ist vollständig, wenn
erforderlich auch ganzflächig, nach Art des Bieters zu
entfernen. Flächen sind zu reinigen, anzulaugen und
aufzurauhen. Vorhandene Übergänge zur Altbeschichtung
sind beizuschleifen und beizuspachteln. Freigelegte
Flächen sind zu grundieren. Fugen, Löcher und Risse
sind mit Holzspachtel auszupachteln. Lackierarbeiten
wir folgt: 1 Zwischenbeschichtung mit Alkydharzlack 1
Schlussbeschichtung mit Alkydharzlack einschl. aller
Nebenarbeiten Farbton: nach Angabe der Bauleitung
Sämtliche Arbeiten wie das Entfernen
von Altanstrichen, das Schleifen und
Spachteln von Holzflächen und
notwendige zusätzliche Grundier- Zwischen- und
Schlussanstriche sind in
den Einheitspreis einzukalkulieren.
Menge: 415,000 m

#### Abschnitt 01.02 Putzarbeiten

**01.02.0010 Zählernischen verschließen**
Zählernischen an den Stirnwänden mit
KSV-Stein 2 D
verschliessen und anschliessend
fachgerecht
armieren und verputzen. Die Anforderungen des
Brandschutzes
sind einzuhalten.
Menge: 25,000 St

**01.02.0020 Elektroschlitze schließen bis 10 cm**
Elektroschlitze bis zu einer Breite von 10
cm mit einem
geeigneten Putz oberflächengleich
schliessen. Die Anforderungen des Brandschutzes
sind einzuhalten.
Menge: 180,000 m

**01.02.0030 Putzschlitze schließen**
Putzschlitze für Video-Sprechanlage bis
10 cm Breite schliessen
8,00 _ E.P. Putzschlitze für die Kabelverlegung der
Video-Sprechanlage bis zu einer Breite
von 10 cm mit
einem geeigneten Putz
oberflächengleich schliessen.
Menge: 180,000 m

**01.02.0040 Elektroschlitze schließen bis 20 cm**
Elektroschlitze bis zu einer Breite von 20
cm mit einem
geeigneten Putz oberflächengleich
schliessen. Die Anforderungen des Brandschutzes
sind einzuhalten
Menge: 90,000 m

**01.02.0050 Elektroschlitze schließen bis 50cm**
Elektroschlitze bis zu einer Breite von 50
cm abmauern
und mit einem geeigneten Putz
oberflächengleich
schliessen. Die Anforderungen des Brandschutzes
sind einzuhalten
Menge: 90,000 m

**01.02.0060 Deckendurchbrüche bis 50/20 schließen**
Deckendurchbrüche im Bereich der
Elektroschlitze einer Breite von 50 cm und einer Tiefe
von 20 cm in
Deckenstärke schliessen. Die Anforderungen des
Brandschutzes
sind einzuhalten
Menge: 36,000 St

**01.02.0070 Sockelleisten**
Sockelleisten bauseits im Bereich der Elektroschlitze
demontierten
Sockelleisten durch neue Sockelfliesen in
schwarz
ergänzen. Inkl. Lieferung und Montage mit allen
erforderlichen
Materialien
Sockelhöhe ca. 8cm
Menge: 36,000 m

#### Abschnitt 01.03 Facharbeiterstunden

**01.03.0010 Facharbeiterstunden für nicht vorhersehbare Arbeiten**
Menge: 20,000 Std

USt %: 19,00
